# MÜLHEIM Schule
Angebotsaufforderung (GAEB DA XML 3.3, DA83)
Projekt: 251
Währung: EUR
Vergabeart: Beschränkte Ausschreibung
Ausführungsbeginn: 01.10.2025
Ausführungsende: 01.12.2025
Erstellt mit: GXML Toolbox V3.3 R20220330, ORCA AVA 26.0.8 26.00.08, 22.09.2025

## Baubeschreibung
Baubeschreibung

Die Stadt Mülheim an der Ruhr, vertreten durch den Immobilienservice, beabsichtigt die denkmalgerechte Fassadensanierung der GHS Schule, Gathestraße 11 in Mülheim. Gegenstand dieser Leistungsbeschreibung sind die Baustelleneinrichtung inkl. Gerüstarbeiten.

Objektanschrift
Gathestraße 11
45475 Mülheim an der Ruhr

Baubeschreibung
- Bauwerksart: Schulgebäude
- Errichtungsdatum: 1871
- Bauwerksmaße: L = 44 m, B = 18 m, H = 12 m bis OK First
- Schule = 2 Geschosse genutzt, Hausmeisterwohnung = 2 Geschosse leerstehend
- Konstruktion: Ziegelmauerwerk mit gotisierenden Zieformen
- Technische Ausstattung: Entwässerung, Niederspannungsanlagen, Blitzschutz

Vorgesehene Bauzeit
Gesamtbaumaßnahme: Oktober 2025 bis Dezember 2025

Zweck des Vorhabens
Ziel der Maßnahme ist die Fassadensanierung des Denkmals.

Art und Umfang des Vorhabens
Im Zuge der denkmalgerechte Sanierung wird schadhaftes Ziegelmauerwerk ausgetauscht, schadhafte Fugen erneuert und die Fensterbänke aus Betonwerkstein saniert.

Gewerke
Folgende Gewerke sind am Bauvorhaben beteiligt: Gerüstbauarbeiten, Mauerarbeiten Ziegel/Betonwerkstein, Mauerarbeiten Fugen. Die Arbeiten werden zeitlich versetzt ausgeführt.

Besonderheiten
Für alle Arbeiten gelten die erhöhten Anforderungen einer denkmalgerechten Umsetzung.

***********************************************************

## Allgemeine Vertragsbedingungen (AVB)
Allgemeine Vertragsbedingungen (AVB)

Als Allgemeine Vetragsbedindungen gelten in ihrer aktuell gültigen Fassung:
VOB/B

***********************************************************

## Besondere Vertragsbedingungen (BVB)
BESONDERE VERTRAGSBEDINGUNGEN (BVB)

Als vereinbart gelten die Besonderen Vertragsbedingungen des AGs.

***********************************************************

Als vereinbart gelten folgende Vorgaben der Stadt Mühlheim.

Verkehrsflächen: Genehmigungen / Auflagen
Öffentlicher Verkehrsraum darf für die Lagerung oder Abstellung von Baumaterial, Baumaschinen, Fahrzeugen usw. nur mit Genehmigung des Ordnungsamtes in Anspruch genommen werden. Durch Bauarbeiten verursachte Schäden an den öffentlichen Verkehrsﬂächen sind durch den Verursacher umgehend zu beseitigen; es ist der alte Zustand herzustellen. Alle vorgenannten erforderlichen Genehmigungen und Maßnahmen hat der AN in eigener Verantwortung einzuholen. Die Kosten gehen zu Lasten des AN und sind in die Einheitspreise einzurechnen.

Baustelleneinrichtungs- / freizuhaltende Flächen
Dem AN stehen für die Dauer der Bauzeit Lagerﬂächen im unmittelbaren Baustellenbereich lediglich im begrenzten Umfang zur Verfügung. Die Flächen werden für die Dauer der vertraglichen Bauzeit kostenlos zur Verfügung gestellt. Weitere Flächen u. a. für die Baustelleneinrichtung, Lagerplätze, Zwischendeponien etc. hat der AN eigenständig, in Absprache mit der Bauleitung / Bauüberwachung zu beschaffen. Bei Bauzeitüberschreitungen hat der AN die dadurch eventuell anfallenden Kosten (z. B. Pachten oder dergleichen) zu tragen. Auf Anordnung des AG hat der AN bei Bauzeitüberschreitung die Flächen zu räumen. Bei unzulässigen eigenmächtigen Abweichungen durch den AN trägt dieser alle daraus resultierenden Nachteile, die der Stadt Mülheim an der Ruhr entstehen. Nach Beendigung der Arbeiten sind die in Anspruch genommenen Flächen in ihren ursprünglichen Zustand zurück zu versetzen und dem Eigentümer zu übergeben. Kosten für weiter notwendige Arbeits- und Lagerﬂächen sind durch die Vertragspreise abgegolten. Für Verpackungsmaterialien, Müll, Schutt u. ä. hat der AN auf eigene Kosten entsprechende Container aufzustellen und die Entsorgungskosten zu übernehmen. Der Transport von zwischengelagerten Baumaterialien, Böden, Einbauteilen usw. zur Einbaustelle ist in die Einheits- und Pauschalpreise einzukalkulieren. Die für alle am Bau Beteiligten zur Verfügung stehenden bzw. freizuhaltenden Flächen sind vor Baubeginn mit dem AG in Form eines Baustelleneinrichtungsplan abzustimmen. Vom AN ist dieser 8 Tage nach Beauftragung zur Abstimmung und Freigabe vorzulegen. Der AG behält sich vor, auch diese Flächen durch andere Gewerke bis zur Erstellung der Außenanlagen zu nutzen. Die Zuweisung der Aufstellﬂächen der Container erfolgt nach Anmeldung des Platzbedarfs durch die örtliche Bauleitung. Dies gilt auch für die Nutzung von Lagerﬂächen. Der Unternehmer hat innerhalb der eingezäunten Baustellenﬂäche seine Lagerﬂächen zu schützen. Die Plätze für Personal-, Geräte- und Schuttcontainer müssen jeweils mit dem AG festgelegt werden. Bei der Aufstellung evtl. erforderlicher Tagesunterkünfte, der Wasch- und Toilettenanlagen sind die Arbeitsstättenverordnung und die dazu erlassenen Richtlinien zu beachten. Das Aufstellen von Wohnunterkünften auf dem Baugrundstück ist nicht erlaubt. Zum Ausführungszeitpunkt der hier beschriebenen Maßnahmen beﬁndet sich die Schule weiterhin im Regelbetrieb. So ist im Speziellen bei Lieferung und Laden von Baumaterialien und Baustoffen auf einen verkehrssicheren Betrieb in Bezug auf die Schulnutzung acht zu geben. Ein beschreibender Baustelleneinrichtungsplan beﬁndet sich in den Anlagen.

Sicherheits- und Gesundheitsschutz / Ersthelfer
Der AG setzt gemäß Baustellenverordnung einen Sicherheits- und Gesundheitsschutzkoordinator ein. Der AN benennt nach Auftragserteilung unaufgefordert seinen verantwortlichen Bauleiter und Sicherheitsbeauftragten sowie einen ausgebildeten Ersthelfer, der auf der Baustelle eingesetzt werden muss. Es handelt sich dabei vorzugsweise um die auf der Baustelle für das Gewerk eingesetzten Poliere oder Kolonnenführer. Jedes Unternehmen hat für die Erstversorgung einen großen Verbandkasten "C" nach DIN 13 157 "Erste-Hilfe-Material" vorzuhalten. Nach Aufforderung durch den Sicherheits- und Gesundheitsschutzkoordinator ist vom Unternehmer für sich und seine Nachunternehmer der "Fragebogen für Unternehmer " komplett auszufüllen und zu überreichen.

Ökologische Baubegleitung
Um das Eintreten von Zugriffsverboten gemäß § 44 (1) BNatSchG zu verhindern, setzt der AG eine ökologische Baubegleitung (ÖBB, nachweislich faunistisch qualiﬁziertes Fachpersonal) zu Rückbauarbeiten, Vegetationsbeseitigungen und Baufeldräumungen ein. Ein etwaig hieraus resultierender Mehraufwand wird nicht gesondert vergütet.

Allgemein
Stoffe und Bauteile, die der AN zu liefern hat, müssen den DIN-, Güte- und Maßbestimmungen entsprechen und sich in ungebrauchtem Zustand beﬁnden. Vom AG werden grundsätzlich keine Baustoffe, Betriebsstoffe sowie Stoffe anderer Art zur Verfügung gestellt. Materialien, die vom Auftraggeber gestellt und die der AN auf Anweisung der Bauleitung einzubauen hat, sind im Leistungsverzeichnis mit dem Zusatz "bauseits geliefert" gekennzeichnet. Die Diebstahl- und beschädigungssichere Aufbewahrung gelagerter bzw. zwischengelagerter Materialien und Bauteile ist Sache des AN.

Auftragsabwicklung
Vor Beginn der Arbeiten sind sämtliche für die Durchführung der Arbeiten erforderlichen Maße und Höhen eigenverantwortlich, gemäß der Angaben der Ausführungszeichnungen, anzulegen. Erforderliche Vermessungsarbeiten sind eigenständig mit dem zuständigen Vermessungsbüro abzustimmen. Behördlichen Abnahmen sind rechtzeitig zu veranlassen.

Abfälle / Umweltschutz
Die allgemein gültigen Vorschriften zum Schutz gegen Baulärm sind einzuhalten. Außerdem sind die Auﬂagen und Verwaltungsvorschriften des Immissionsschutz- und des Abfallbeseitigungsgesetzes zu beachten und einzuhalten. Auf den Baustellen anfallende Abwässer, Abfälle und sonstige Reststoffe sind zu sammeln, abzufahren und abfallrechtlich zulässig zu entsorgen. Die anfallenden Abwässer aus der Sanitärentsorgung können in dieses eingeleitet werden. Über die Art und den Umfang der Entsorgungsleitungen hat sich der AN vor Abgabe seines Angebotes zu informieren. Eine Versickerung von Abwässern ist nicht zulässig. Für die Abwasserbeseitigung hat der AN die entsprechenden Genehmigungen bei dem zuständigen Betreiber der Anlage einzuholen. Sämtliche anfallenden Kosten gehen zu Lasten des AN und sind in die entsprechenden Positionen des Leistungsverzeichnisses mit einzurechnen. Der AN hat alle Arbeiten mit Geräten auszuführen, die dem neuesten Stand des Immissionsschutzgesetzes entsprechen. Die sofortige Beseitigung von Beschädigungen und Verschmutzungen beim Transport von Materialien usw. auf öffentlichen und betrieblichen Verkehrswegen ist zu gewährleisten. Falls der Einsatz einer Kehrmaschine nicht ausreicht, ist ggf. ein Saug- und Spritzwagen einzusetzen. Die Auﬂagen und Verwaltungsvorschriften des Abfallbeseitigungsgesetzes sind zu beachten und strikt einzuhalten. Der AN trägt die alleinige Verantwortung für die Beachtung aller gesetzlichen Bestimmungen, Richtlinien und Durchführungsverordnungen. Mit Beauftragung der oben genannten Leistung sind sich Auftraggeber und Auftragnehmer einig, dass der Auftragnehmer Abfallerzeuger und Abfallbesitzer hinsichtlich der Abfälle ist und wird, die bei der Vertragserfüllung anfallen. Der Auftragnehmer organisiert selbstständig und ohne Weisung durch den Auftraggeber die ordnungsgemäße Entsorgung der angefallenen gefährlichen und nichtgefährlichen Abfälle gemäß des zurzeit gültigen Kreislaufwirtschaftsgesetzes. Mit der Angebotsabgabe erklärt der Auftragnehmer, dass sämtliche abfallrechtlichen Pﬂichten wie auch das Nachweisverfahren übernommen werden. Eine zusätzliche Vergütung für die Übernahme der Erzeugerpﬂichten erfolgt nicht.

Bautechnische Abnahmen und Kosten dieser Abnahmen
Alle für die Leistungen des AN erforderlichen bautechnischen Abnahmen sowie die Abnahmen mit den Behörden und den öffentlichen Versorgungsträgern sind vom AN eigenverantwortlich vorzubereiten und durchführen zu lassen. Die Kosten dieser Abnahmen trägt der AN. Die Beauftragten des Bauherrn sind zu diesen Abnahmen einzuladen.

Schlechtwetter
Erschwernisse während der Bauarbeiten durch Witterungseinﬂüsse sind in den Einheitspreisen zu berücksichtigen, sie werden nicht besonders vergütet. Eventuell auftretende wolkenbruchartige Regenfälle und ihre Folgen gelten als typische Gefahrenursachen im Bauwesen, die weder als höhere Gewalt noch als unabwendbarer Umstand im Sinne der VOB/B, § 7, anzusehen sind. Alle Schäden, die durch Niederschlags- und Oberﬂächenwasser entstehen, sind vom AN ohne Vergütung unverzüglich zu beseitigen. Aus einer evtl. Verschlammung des Bodens kann der AN keine Mehrkosten herleiten.

Vermessung
Alle notwendigen Vermessungsarbeiten sind in die Einheitspreise einzurechnen.

Bauaufsichtlich notwendige Beschilderungen und Absperrungen
Beschilderungen, Hinweisschilder, Absperrungen usw. auf der Baustelle und im Baustellenumfeld sind gemäß VOB Teil der Leistung des AN und werden nicht gesondert vergütet.

Absturzsicherungen
Provisorische Absturzsicherungen, Treppengeländer etc. sind ohne gesonderte Vergütung während der vertraglichen Ausführungsdauer herzustellen, bis zu 10 Wochen darüber hinaus instandzuhalten und zu demontieren/entsorgen.

Ausführungsunterlagen
Vom AG zur Verfügung gestellte Unterlagen: - siehe Anlagenliste -

Bautagesbericht
Es sind Bautagesberichte (BTB) zu führen. Das BTB soll Stand und Fortschritt der Arbeit sowie alle bemerkenswerten Ereignisse des Bauablaufs lückenlos festhalten. Es dient als Grundlage für alle Meldungen und Berichte, die über die Bauausführung zu erstatten sind und bildet nach Abschluss der Bauarbeiten einen wichtigen Bestandteil der Bauakten.
Die BTB sind täglich zu verfassen und wöchentlich als PDF-Dokument der Bauüberwachung, zum direkt darauffolgenden Montag, 12 Uhr an die BÜ zur Prüfung zuzusenden. Es wird dann von der BÜ gegengezeichnet und dem AN zurückgesendet.
Im BTB sind einzutragen:
- Uhrzeiten von Beginn und Ende der Arbeitsschichten;
- ausgeführte Leistungen mit Geräte- und Materialeinsatz
- ausführende Personen
- Raumtemperatur und relative Luftfeuchte je Raum
- Unterbrechung und Verzögerung der Arbeiten und ihre Ursachen
- außergewöhnliche Ereignisse
Hinweise auf Anordnungen der Bauüberwachung und auf wichtigere Vereinbarungen mit einem Auftragnehmer oder seinem Vertreter.

***********************************************************

## Allgemeine Technische Vertragsbedingungen (ATV)
ALLGEMEINE TECHNISCHE VERTRAGSBEDINGUNGEN (ATV)

Als Allgemeine technische Vetragsbedindungen gelten in ihrer zur Angebotsveröffentlichung gültigen Fassung:

- WTA
- Verordnung über Sicherheit und Gesundheitsschutz auf Baustellen
- Gesetz über die Durchführung von Maßnahmen des Arbeitsschutzes zur Verbesserung der Sicherheit und des Gesundheitsschutzes der Beschäftigten bei der Arbeit

Soweit in der Leistungsbeschreibung auf Technische Spezifikationen, z. B. nationale Normen, mit denen Europäische Normen umgesetzt werden, europäisch trechnische Bewertungen, gemeinsame technische Spezifikationen, Internationale Normen, Bezug genommen wird, werden auch ohne den ausdrücklichen Zusatz: "oder gleichwertig" immer gleichwertige Technische Spezifikiationen in Bezug genommen.

***********************************************************

## Zusätzliche Technische Vertragsbedingungungen (ZTV)
ZUSÄTZLICHE TECHNISCHE VERTRAGSBESTIMMUNGEN (ZTV)

ANGEFÜGTE DOKUMENTE

Pläne

06-AR-LP-XX-XX- Lageplan
06-AR-BE-XX-XX- Baustelleneinrichtung
06-AR-AN-XX-XX- Ansichten
05-AR-DE-30-XX- Detail Fassade

Dokumente
06-AR-FD-XX-XX- Fotodokumentation

Bauteilbenennungen
Die Bauteil-Benennungen sind im Aufmaß und Mengenangaben, Skizzen zwingend anzuwenden. Andernfalls sind die Mengen im Aufmaß und in Rechnungen nicht prüfbar.

06-AR-NM-XX-XX- Nomenklatur

Abkürzungen

Allgemein
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

***********************************************************

## Angaben zur Baustelle, Allgemeine Regelung ATV DIN 18299
ANGABEN ZUR BAUSTELLE, ALLGEMEIN ATV DIN 18299

0.1.1 Lage der Baustelle, Umgebungsbedingungen, Zufahrtsmöglichkeiten und Beschaffenheit der Zufahrt sowie Einschränkungen bei ihrer Benutzung.

Lage: Innenstadtlage nördlich des Zentrums Mülheim
Umgebungsbedingungen: umgeben von Mischnutzung, inbs. Wohnbebauung
Zufahrtsmöglichkeiten: über Gathestraße (öffentlicher Verkehrsweg, ca. 7 m breit mit beidseitigen Parkstreifen, beidseitigem Fahrradstreifen)
Beschaffenheit: öffentlicher Verkehrsweg
Einschränkungen: jegliche Zufahrten sind während der gesamten Baumaßnahme freizuhalten

0.1.2 Besondere Belastungen aus Immissionen sowie besondere klimatische oder betriebliche Bedingungen.

Immissionsbelastungen: dergleichen nicht vorhanden
besondere klimatische Bedingungen: dergleichen nicht vorhanden
besondere betriebliche Bedinungen: Aufgrund des Schulbetriebes und der angrenzenden Wohnbebauung sind die nachbarschützenden Vorschriften / Immissionswerte einzuhalten, es sind folgende Arbeits- Lieferzeiten einzuhalten: Werktags von 7.00 Uhr bis 19.00 Uhr, für einen ungestörten Schulbetrieb sollten nach Möglichkeit auf lärmintensive Arbeiten zwischen 8.00 und 14.00 Uhr verzichtet werden, für eine gute Nachbarschaft sollten nach Möglichkeit auf lärmintensive Arbeiten zwischen 13.00 und 15.00 Uhr (Mittagsruhe) verzichtet werden

0.1.3 Art und Lage der baulichen Anlagen, z. B. auch Anzahl und Höhe der Geschosse.

Art: Schulgebäude
Lage: zur Straße zurückversetzt
Geschossanzahl: 2
Geschosshöhe: OK First ca. 12,0 m ü. OK Gelände

0.1.4 Verkehrsverhältnisse auf der Baustelle, insbesondere Verkehrsbeschränkungen.

Verkehrsverhältnisse: Beanspruchung eines Teils der Parkplätze/Pausenhofs für ca. 3-4 Monate ist möglich, der AN hat vor Baubeginn eine Genehmigung einzuholen
Verkehrsbeschränkungen: bei der Ausführung des Bauvorhabens sind die Bestimmungen der Straßenverkehrsordnung (StVO), die Richtlinien für die Sicherung von Arbeitsstellen an Straßen sowie die Feuerwehrzufahrten zu beachten

0.1.5 Für den Verkehr freizuhaltende Flächen.

jegliche Zufahrten sind während der gesamten Baumaßnahme freizuhalten

0.1.6 Art, Lage, Maße und Nutzbarkeit von Transporteinrichtungen und Transportwegen, z. B. Montageöffnungen.

Art/Lage/Maße/Nutzbarkeit von Trasporteinrichtungen: dergleichen nicht vorhanden

0.1.7 Lage, Art, Anschlusswert und Bedingungen für das Überlassen von Anschlüssen für Wasser, Energie und Abwasse.

Art: Bauwasser, Baustrom
Lage: Bauwasser und Baustrom im Untergeschoss des Gebäudes (Entfernung zur Anlage ca. 30 m)
Anschlusswert: Bauwasser mit den Anschlüssen 1x 3/4', Baustrom mit den Anschlüssen 1x 32A
Bedingung: Verbrauchskosten trägt der AG, der AN hat eigenverantwortlich für die Verteilung und alle weiteren erforderlichen Medien zu sorgen

0.1.8 Lage und Ausmaß der dem Auftragnehmer für die Ausführung seiner Leistungen zur Benutzung oder Mitbenutzung überlassenen Flächen und Räume.

Lage: straßenzugewander Parkplatz/Pausenhof, es ist Sache des AN, darüber hinaus für die erforderlichen Lager- und Arbeitsplätze zu sorgen
Ausmaß: ca. 100 m²

0.1.9 Bodenverhältnisse, Baugrund und seine Tragfähigkeit. Ergebnisse von Bodenuntersuchungen.

Ergebnisse von Bodenuntersuchungen: dergleichen nicht vorhanden

0.1.10 Hydrologische Werte von Grundwasser und Gewässern. Art, Lage, Abfluss, Abflussvermögen und Hochwasserverhältnisse von Vorflutern. Ergebnisse von Wasseranalysen.

Ergebnisse von Wasseranalysen: dergleichen nicht vorhanden

0.1.11 Besondere umweltrechtliche Vorschriften.

Umwelttechnische Vorschriften: dergleichen nicht vorhanden

0.1.12 Besondere Vorgaben für die Entsorgung, z. B. Beschränkungen für die Beseitigung von Abwasser und Abfall.

Vorgaben Entsorgung: Mit Beauftragung der oben genannten Leistung sind sich Auftraggeber und Auftragnehmer einig, dass der Auftragnehmer Abfallerzeuger und Abfallbesitzer hinsichtlich der Abfälle ist und wird, die bei der Vertragserfüllung anfallen. Der Auftragnehmer organisiert selbstständig und ohne Weisung durch den Auftraggeber die ordnungsgemäße Entsorgung der angefallenen gefährlichen und nichtgefährlichen Abfälle gemäß des zur Zeit gültigen Kreislaufwirtschaftsgesetzes. Mit der Angebotsabgabe erklärt der Auftragnehmer, dass sämtliche abfallrechtlichen Pflichten wie auch das Nachweisverfahren übernommen werden. Eine zusätzliche Vergütung für die Übernahme der Erzeugerpflichten erfolgt nicht.

0.1.13 Schutzgebiete oder Schutzzeiten im Bereich der Baustelle, z. B. wegen Forderungen des Gewässer-, Boden-, Natur-, Landschafts- oder Immissionsschutzes; vorliegende Fachgutachten oder dergleichen.

dergleichen nicht vorhanden

0.1.14 Art und Umfang des Schutzes von Bäumen, Pflanzenbeständen, Vegetationsflächen, Verkehrsflächen, Bauteilen, Bauwerken, Grenzsteinen und dergleichen im Bereich der Baustelle.

Baumschutz
Art: Stammschutz
Umfang: 4 St

0.1.15 Art und Umfang der Regelung und Sicherung des öffentlichen Verkehrs.

Art: Verkehrssicherungseinrichtung
Umfang: nach Vorgaben Stadt Mülheim

0.1.16 Im Bereich der Baustelle vorhandene Anlagen, insbesondere Abwasser- und Versorgungsleitungen.

dergleichen nicht bekannt

0.1.17 Bekannte oder vermutete Hindernisse im Bereich der Baustelle, z. B. Leitungen, Kabel, Dräne, Kanäle, Bauwerksreste und, soweit bekannt, deren Eigentümer.

dergleichen nicht bekannt

0.1.18 Bestätigung, dass die im jeweiligen Bundesland geltenden Anforderungen zu Erkundungs- und gegebenenfalls Räumungsmaßnahmen hinsichtlich Kampfmitteln erfüllt wurden.

dergleichen nicht bekannt

0.1.19 Gemäß der Baustellenverordnung getroffene Maßnahmen.

siehe Angaben zur Ausführung

0.1.20 Besondere Anordnungen, Vorschriften und Maßnahmen der Eigentümer (oder der anderen Weisungsberechtigten) von Leitungen, Kabeln, Dränen, Kanälen, Straßen, Wegen, Gewässern, Gleisen, Zäunen und dergleichen im Bereich der Baustelle.

Anordnungen/Vorschriften/Maßnahmen der Eigentümer: dergleichen nicht vorhanden

0.1.21 Art und Umfang von Schadstoffbelastungen, z. B. des Bodens, der Gewässer, der Luft, der Stoffe und Bauteile; vorliegende Fachgutachten oder dergleichen.

Art/Umfang von Schadstoffen: dergleichen nicht vorhanden

0.1.22 Art und Zeit der vom Auftraggeber veranlassten Vorarbeiten.

Art/Zeit von Vorarbeiten: dergleichen nicht vorhanden

0.1.23 Arbeiten anderer Unternehmer auf der Baustelle.

Arbeiten anderer Unternehmert: Mauerarbeiten

## Angaben zur Ausführung, Allgemeine Regelung ATV DIN 18299
ANGABEN ZUR AUSFÜHRUNG, ALLGEMEIN ATV DIN 18299

0.2.1 Vorgesehene Arbeitsabschnitte, Arbeitsunterbrechungen und Arbeitsbeschränkungen nach Art, Ort und Zeit sowie Abhängigkeit von Leistungen anderer.

Art/Ort/Zeit/Abhängigkeit von Arbeitsabschnitte/Arbeitsunterbrechungen/Arbeitsbescränkungen: dergleichen nicht vorhanden

0.2.2 Besondere Erschwernisse während der Ausführung, z. B. Arbeiten in Räumen, in denen der Betrieb weiterläuft, Arbeiten im Bereich von Verkehrswegen oder bei  außergewöhnlichen äußeren Einflüssen.

Die Arbeiten sind an einem wertvollen Baudenkmal unter der Maßgabe der Substanzschonung auszuführen, sie erfordern neben einer hohen fachlichen Qualifikation ein besonderen Grad an Sensibilität im Umgang mit dem Bestand, Beschädigungen gehen zu Lasten des AN, mögliche baugeschichtliche Funde sind der BÜ unverzüglich mitzuteilen, hieraus sich ergebene Arbeitsunterbrechungen werden nicht gesondert vergütet

0.2.3 Vorgaben, die sich aus dem SiGe-Plan gemäß Baustellenverordnung ergeben.

dergleichen nicht vorhanden

0.2.4 Art und Umfang von Leistungen zur Unfallverhütung und zum Gesundheitsschutz für Mitarbeiter anderer Unternehmen, z. B. trittsichere Abdeckungen.

Art/Umfang zur Unfallverhütung: dergleichen nicht erforderlich

0.2.5 Besondere Anforderungen für Arbeiten in kontaminierten Bereichen, gegebenenfalls besondere Anordnungen für Schutz- und Sicherheitsmaßnahmen.

Besondere Anforderung an kontaminierte Bereiche: dergleichen nicht vorhanden

0.2.6 Besondere Anforderungen an die Baustelleneinrichtung und Entsorgungseinrichtungen, z. B. Behälter für die getrennte Erfassung.

Besondere Anforderung an Baustelleneinrichtung: dergleichen nicht vorhanden

0.2.7 Besondere Anforderungen an das Auf- und Abbauen sowie Vorhalten von Gerüsten.

Besondere Anforderung an Gerüste: dergleichen nicht vorhanden

0.2.8 Mitbenutzung fremder Gerüste, Hebezeuge, Aufzüge, Aufenthalts- und Lagerräume, Einrichtungen und dergleichen durch den Auftragnehmer.

Mitbenutzung fremder Einrichtungen: Mitbenutzung fremder Gerüste (Gerüstbauer)

0.2.9 Wie lange, für welche Arbeiten und gegebenenfalls für welche Beanspruchung der Auftragnehmer Gerüste, Hebezeuge, Aufzüge, Aufenthalts- und Lagerräume, Einrichtungen und dergleichen für andere Unternehmer vorzuhalten hat.

dergleichen nicht vorhanden

0.2.10 Verwendung oder Mitverwendung von wiederaufbereiteten (Recycling-)Stoffen.

Verwendung von Recycling-Stoffe: nach Wahl AN

0.2.11 Anforderungen an wiederaufbereitete (Recycling-)Stoffe und an nicht genormte Stoffe und Bauteile.

Besondere Anforderung an Recycling-Stoffe: dergleichen nicht vorhanden

0.2.12 Besondere Anforderungen an Art, Güte und Umweltverträglichkeit der Stoffe und Bauteile, auch z. B. an die schnelle biologische Abbaubarkeit von Hilfsstoffen.

Besondere Anforderung an Stoffe: dergleichen nicht vorhanden

0.2.13 Art und Umfang der vom Auftraggeber verlangten Eignungs- und Gütenachweise.

Art/Umfang von Gütenachweise: zu erbringen

0.2.14 Unter welchen Bedingungen auf der Baustelle gewonnene Stoffe verwendet werden dürfen oder müssen oder einer anderen Verwertung zuzuführen sind.

Bedingungen an gewonnene Stoffe: dergleichen nicht vorhanden

0.2.15 Art, Zusammensetzung und Menge der aus dem Bereich des Auftraggebers zu entsorgenden Böden, Stoffe und Bauteile; Art der Verwertung oder bei Abfall die Entsorgungsanlage; Anforderungen an die Nachweise über Transporte, Entsorgung und die vom Auftraggeber zu tragenden Entsorgungskosten.

siehe Positionen

0.2.16 Art, Anzahl, Menge oder Masse der Stoffe und Bauteile, die vom Auftraggeber beigestellt werden, sowie Art, genaue Bezeichnung des Ortes und Zeit ihrer Übergabe.

Beigestellte Stoffe vom Arbeitgeber: dergleichen nicht vorhanden

0.2.17 In welchem Umfang der Auftraggeber Abladen, Lagern und Transport von Stoffen und Bauteilen übernimmt oder dafür dem Auftragnehmer Geräte oder Arbeitskräfte zur Verfügung stellt.

Übernahme vom Arbeitgeber: dergleichen nicht vorhanden

0.2.18 Leistungen für andere Unternehmer.

Leistungen für andere Unternehmen: dergleichen nicht vorhanden

0.2.19 Mitwirken beim Einstellen von Anlageteilen und bei der Inbetriebnahme von Anlagen im Zusammenwirken mit anderen Beteiligten, z. B. mit dem Auftragnehmer für die Gebäudeautomation.

Mitwirken mit anderen Beteiligten: Arbeiten müssen in Abstimmung mit allen am Vorhaben beteiligten erfolgen, Unterbrechungen, Beschränkungen oder Stillstand sind dem Bauwerk geschuldet, dieses gilt sinngemäß für die zeitaufwändige, organisatorische Abstimmung der Arbeitsabläufe und Ausführungen mit den weiteren beteiligten, dieser Mehraufwand ist einzukalkulieren

0.2.20 Benutzung von Teilen der Leistung vor der Abnahme.

Benutzung vor Abnahme: dergleichen nicht vorhanden

0.2.21 Übertragung der Wartung während der Dauer der Verjährungsfrist für die Mängelansprüche für maschinelle und elektrotechnische sowie elektronische Anlagen oder Teile davon, bei denen die Wartung Einfluss auf die Sicherheit und die Funktionsfähigkeit hat (vergleiche § 13 Absatz 4 Nummer 2 VOB/B), durch einen besonderen Wartungsvertrag.

Übertragung der Wartung: dergleichen nicht vorhanden

0.2.22 Abrechnung nach bestimmten Zeichnungen oder Tabellen.

Abrechnung nach Zeichnungen: dergleichen nicht vorhanden

## Angaben zur Baustelle, Mauerarbeiten ATV DIN 18363
ANGABEN ZUR BAUSTELLE, MAUERARBEITEN ATV DIN 18363

0.1.1 Windeneinwirkung

Windzone 1, keine weiteren besonderen Einwirkungen

0.1.2 Gründungstiefe, Gründungsarten und Lasten benachbarter Bauwerke.

dergleichen nicht vorhanden

0.1.3 Ausbildung von Baugruben.

Baugruben werden nicht erstellt

0.1.4 Art, Lage und Ausbildung benachbarter Bauteile, gegen die gemauert werden soll.

dergleichen nicht vorhanden

0.1.5 Art, Lage, Maße und Ausbildung sowie Termine des Auf- und Abbaus von bauseitigen Gerüsten.

Art: Fassadengerüst
Lage: umlaufend
Maße: bis OK Traufe/First
Aufbau: 10/2025
Abbau: 12/2025

***********************************************************

## Angaben zur Ausführung, Mauerarbeiten ATV DIN 18363
ANGABEN ZUR AUSFÜHRUNG - MAURERARBEITEN ATV DIN 18363

0.2.1 Art, Lage und Maße des Mauerwerks.

Art: Ziegelmauerwerk
Lage: freistehend
Maße: Maße: GMAwno01= L 26,6 / H 9,4 m, GMAwsu01= L 26,6 / H 9,4 m, GOAwno01= L 10,2 / H 12,5 m, GOAwos01= L 9,9 / H 8,8 m, GOAwos02= L 5,2 / H 13,2 m, GOAwsu01= L 10,2 / H 12,5 m, GWAwno01= L 7,6 / H 12,0 m, GWAwsu01= L 7,6 / H 12,0 m, GWAwwe01= L 11,1 / H 9,4 m, NWAwno01= L 5,0 / H 8,3 m, NWAwos01= L 7,2 / H 3,6 m, NWAwwe01= L 7,2 / H 3,6 m

0.2.2 Art der Mauersteine, Druckfestigkeits- und Rohdichteklasse, Wärmeleitfähigkeit und Formate.

Art: Vollstein, dunkel rotbraun
Druckfestigkeitsklasse: nicht bekannt
Rohdichteklasse: nicht bekannt
Wärmeleitfähigkeit: nicht bekannt
Formate: Reichsformat (230-240 / 115 / 63 mm)

0.2.3 Art des Mörtels, Mörtelgruppe, Zusatzmittel.

Versatzmörtel
Art: heller, beiger Mörtel
Mörtelgruppe: nicht bekannt
Zusatzmittel: nicht bekannt

Fugmörtel
Art: roter Mörtel
Mörtelgruppe: nicht bekannt
Zusatzmittel: nicht bekannt

0.2.4 Höhe der Arbeitsebene, Geschosshöhe sowie Höhe von freistehendem Mauerwerk.

Höhe des Mauerwerks nach Fassaden:

GMAwno01  H 9,4 m
GMAwsu01  H 9,4 m
GOAwno01  H 12,5 m
GOAwos01  H 8,8 m
GOAwos02  H 13,2 m
GOAwsu01  H 12,5 m
GWAwno01  H 12,0 m
GWAwsu01  H 12,0 m
GWAwwe01  H 9,4 m
NWAwno01  H 8,3 m
NWAwos01  H 3,6 m
NWAwwe01  H 3,6 m

0.2.5 Art und Maße von bewehrtem Mauerwerk.

dergleichen nicht vorhanden

0.2.6 Art und Maße von nichttragenden Trennwänden sowie Art und Ausbildung der Anschlüsse an angrenzende Bauteile.

dergleichen nicht vorhanden

0.2.7 Anzahl, Art, Maße und Ausbildung der Abschlüsse an freien Mauerenden und Mauerkronen, z. B. durch Rollschichten, sowie Art und Ausbildung der Anschlüsse von Wänden an angrenzende Bauteile.

dergleichen nicht vorhanden

0.2.8 Besondere Anforderungen an Kimmschichten, z. B. zur Verminderung von Wärmebrücken.

dergleichen nicht vorhandent

0.2.9 Art, Lage, Maße, Zeichnung, Bemessung sowie Ausführung von Traggerüsten für Konstruktionen nach Abschnitt 4.2.1.

dergleichen nicht vorhanden

0.2.10 Anzahl, Art, Lage, Maße und Ausbildung von Bewegungs-, Bauwerks- und Bauteilfugen sowie von Abschlüssen und Anschlüssen an angrenzende Bauteile.

dergleichen nicht vorhanden

0.2.11 Anforderungen an den Brand-, Schall-, Wärme-, Feuchte- und Strahlenschutz.

Brandschutz: keine Anforderungen
Schallschutz: keine Anforderungen
Wärmeschutz: keine Anforderungen
Feuchteschutz: keine Anforderungen
Stahlenschutz: keine Anforderungen

0.2.12 Lage und Ausbildung von Gleitlagern.

dergleichen nicht vorhanden

0.2.13 Neigung, Krümmung und Höhensprünge von Flächen.

dergleichen nicht vorhanden

0.2.14 Ausbildung und Verlauf von im Grund- oder Aufriss gebogenem und nicht rechtwinkligem Mauerwerk.

dergleichen nicht vorhanden

0.2.15 Bündige Seite bei Mauerwerk, dessen Dicke gleich einem Steinmaß ist.

dergleichen nicht vorhanden

0.2.16 Anforderungen an Sicht- und Verblendmauerwerk, z. B. Mauerwerksverband, Art, Farbe und Struktur der Steine und des Mörtels, Fugenausbildung, Verankerung, Sonderformate oder erforderliches Schneiden von Steinen.

Art: Sichtmauerwerk, Ziegel
Farbe und Struktur der Steine: gemäß Bestand
Farbe und Struktur des Mörtels: gemäß Bestand

0.2.17 Anzahl, Art, Lage und Maße der Abfangungen der Außenschalen bei zweischaligen Außenwänden.

dergleichen nicht vorhanden

0.2.18 Anzahl, Art, Lage und Maße der Lüftungsöffnungen bei zweischaligem Mauerwerk.

dergleichen nicht vorhanden

0.2.19 Anzahl, Art, Lage, Maße und Ausbildung von Aussparungen und dergleichen.

dergleichen nicht vorhanden

0.2.20 Ausbildung der Leibungen bei Öffnungen, z. B. Glattstrich für den Einbau von Fenstern, Türen.

dergleichen nicht vorhanden

0.2.21 Anzahl, Art, Lage, Maße und Massen von Einbauteilen und Fertigteilen.

dergleichen nicht vorhanden

0.2.22 Anzahl, Art, Lage, Maße und Ausbildung von Schornsteinen und Schornsteinköpfen.

dergleichen nicht vorhanden

0.2.23 Ausbildung der Bauteile und Beschaffenheit der Oberfläche des Mauerwerks, z. B. für Abdichtungen, Beschichtungen, Schutzanstriche.

dergleichen nicht vorhanden

0.2.24 Art und Ausbildung von Ringankern.

dergleichen nicht vorhanden

0.2.25 Anforderungen an Glasbausteinwände.

dergleichen nicht vorhanden

0.2.26 Vorgezogenes oder nachträgliches Herstellen von Teilen der Leistung.

vorgezogenes Herstellen: nach Abstimmung
nachträgliches Herstellen: nach Abstimmung

0.2.27 Abrechnungsverfahren bei Schüttgütern, deren Mengen weder am Entnahme- noch am Auftragsort festgestellt werden können, z. B. bei losen Schüttungen nach Aufmaß der Menge in den Transportmitteln.

dergleichen nicht vorhanden

0.2.28 Vorgaben, die aus Sachverständigengutachten resultieren.

dergleichen keine vorhanden

0.2.29 Mitnutzung von Gerüsten durch andere Unternehmen, besondere Anforderungen.

dergleichen nicht vorhanden

0.2.30 Umbau von Gerüsten für Zwecke anderer Unternehmer.

dergleichen nicht erforderlich

0.2.31 Vorhalten von Gerüsten, Umwehrungen und dergleichen über die eigene Nutzungsdauer hinaus.

dergleichen nicht erforderlich

0.2.32 Mechanische, chemische und dynamische Beanspruchungen, denen Stoffe und Bauteile während und nach dem Einbau ausgesetzt sind.

dergleichen nicht vorhanden

0.2.33 Schutz von Bau- oder Anlagenteilen und dergleichen.

dergleichen nicht vorhanden

0.2.34 Herstellen von stumpf- oder spitzwinkligen Ecken.

dergleichen nicht vorhanden

***********************************************************

## 003 VE303 Mauerarbeiten - Fugensanierung

### Titel 01 Allgemein

**01.0010 Baustelle einrichten vorhalten**
*** Pauschalposition
Baustelle für sämtliche, in der Leistungsbeschreibung aufgeführten Leistungen einrichten, vorhalten, räumen und endreinigen.
Einschl. An- und Abfuhr, Ab- und Aufladen, Aufenthalts-, Material, Sanitär- und Schuttcontainer sowie Abfuhr. Aufstellen, Vorhalten und Abbauen während der gesamten Bauzeit aller für die Bauausführung benötigten Medien, Materialien, Maschinen, Werkzeuge, Bühnen, Gerüste und dergleichen, soweit für den Eigenbedarf erforderlich.
Menge: 1,000 psch

### Titel 02 Vorarbeiten

*Hinweis: MATERIALPRÜFUNG*

**02.0010 Materialprüfung, Mörtel**
Labortechnische Ermittlung der Zusammensetzung, Sieblinie, Bindemittelart- und anteile, zur Beurteilung geeigneter Mörtelrezepturen, Entnahme von Mörtelproben, Entnahmeort in Abstimmung mit der BÜ, einschl. Laboranalysen und Untersuchungsbericht.
Menge: 1,000 St

**02.0020 Salzgehaltbestimmung**
Bestimmung des quantitativen Salzgehalts an bauschädlichen Salzen (Chlorid, Nitrat, Karbonat und Sulfat), mittels Photometrie, Betrachtungsort in Abstimmung mit der BÜ, einschl. Laboranalysen und Untersuchungsbericht.
Menge: 1,000 St

*Hinweis: BEMUSTERUNG*

**02.0030 Trockenmuster, Ersatzmaterial Ziegelstein**
*** Pauschalposition
Vorlage von 5 Ersatz-Ziegelsteinen, passend zum vorhandenen Sichtmauerwerk in Abmessung, Material, Oberflächenbeschaffenheit und Farbgebung, Reichsformat (nRF) 230-240/115/63 mm, Farbigkeit gemäß Bestand, dunkel rotbraun, in unterschiedlichen Nuancen, zur Freigabe durch die BÜ/Denkmalpflege.
Menge: 1,000 psch

**02.0040 Bemusterung, Oberflächenreinigung**
*** Bezugsbeschreibung
Vor der Ausführung aller Leistungen sind Materialien, Verfahren bzw. Leistungen zu bemustern. Das Muster ist durch die BÜ freigeben zu lassen. Die Möglichkeit der Ablehnung des Musters durch den Planer, bei nicht Erreichen der geforderten Qualität, und die notwendige erneute Fertigung von Mustern muss terminlich berücksichtigt sein, nicht freigebene Muster dürfen nicht verbaut werden. Das freigebene Muster ist die Grundlage für die nachfolgenden Ausführungen vorzuhalten. Zum Bemusterungstermin sind aussagefähige Fotos des Vorzustands vorzuzeigen.Ausführung innerhalb 10 AT nach Beauftragung, Menge pro Muster 1,0 m².
zu bemustern: Oberflächenreinigung gem.
Menge: 1,000 St

**02.0050 Bemusterung, Spiralfugenanker**
*** wie Position 02.0040
zu bemustern: Sicherung gem.
Menge: 1,000 St

**02.0060 Bemusterung, Verfugen**
*** wie Position 02.0040
zu bemustern: Verfugen gem.
Menge: 1,000 St

*Hinweis: REZEPTIERUNG*

**02.0070 Rezeptierung, Fugmörtel**
Entwicklung, Rezeptierung, Vortest und Prüfung einer  restauratorischen Baustellen-Mischung. Das zur Anwendung kommende Rezept ist der Bauüberwachung vor Maßnahmenbeginn vorzulegen. Kleinere Probeflächen zur Überprüfung der Wirksamkeit und Verarbeitbarkeit können erfolgen. Die Verwendung von Trasskalk- oder NHL-Mörtel (bevorzugt) ist vorgesehen. Bemusterung zur Abnahme durch den Bauherrn in gesonderter Position. Die Position beinhaltet die Anpassung der Rezeptur im Zuge der Bemusterung.
Mörtel: MG IIa
Farbigkeit: gemäß Bestand
Fugenbreite: ca. 10 mm
Gesteinskörnung: D ca. 4 mm
Verwendete Materialien '..........'
Rezeptierung: Fugmörtel
Menge: 1,000 St

*Hinweis: PRÜFEN*

**02.0080 Sichtmauerwerk prüfen**
Sichtmauerwerk, auf Schadstellen wie hohlliegende Einzelsteine, Risse, Fehlstellen prüfen, desolate Fugen, durch genaue optische Untersuchung, Percussionsprüfung, sichtbar reversibel markieren, in Kartierungspläne eintragen.
Menge: 1100,000 m²

**02.0090 Schürfe erstellen**
Schürfe zur Fundamentuntersuchung herstellen, Abmessung B 0,6 m/ T 0,80m, Standort in Abstimmung mit der BÜ.
Menge: 2,000 St

*Hinweis: BAUTEILSCHUTZ*

**02.0100 Schutzabdeckung herstellen beseitigen, Fenster u. Tüen**
Schutzabdeckung herstellen und beseitigen, für Fenster- und Türanlagen, einseitig, Abdeckung aus Folie, Stöße und Ränder verkleben, Öffnungsmaß B/H bis 1,4/2,4 m.
Menge: 220,000 m²

**02.0110 Schutzabdeckung herstellen, Rinnen u. Fallrohre**
Für Rinnen und Fallrohre, Breite über 10 bis 20 cm.
Menge: 100,000 m

### Titel 03 Reinigungsarbeiten

*Hinweis: FREMDKÖRPER*

**03.0010 Metallteile ausbauen entsorgen**
Nicht erhaltenswerte oder arbeitsbehindernde Kleinstteile ausbauen, wie Metallhaken/Fahnenhalter/Montageplatten/ect., Untergrund Ziegelmauerwerk, Abbruch händisch, aufgenommene Stoffe sammeln und entsorgen.
Menge: 50,000 St

**03.0020 Metallteile ausbauen einbauen**
Erhaltenswerte Kleinstteile ausbauen, seitlich lagern und wieder einbauen, wie Lampen/Tafel/Schilder/ect..
Menge: 10,000 St

**03.0030 Metallteile reinigen entrosten streichen**
Erhaltenswerte Kleinstteile reinigen, entrosten und streichen, wie Maueranker/ect.
Menge: 10,000 St

*Hinweis: GEWÄCHSENTFERNUNG*

**03.0040 Rankenbewuchs entfernen**
*** Bezugsbeschreibung
Rankengewächse und Bewuchs an und im Mauerwerk, einschl. Wurzelwerk und Wurzelrückstände zerstörungsfrei entfernen, abgenommene Stoffe sammeln und entsorgen.
Menge: 50,000 m²

**03.0050 Wurzelbewuchs entfernen**
*** wie Position 03.0040
Wurzelbewuchs, an und in Mauerwerk/Mauerkrone, Stammdurchmesser bis 5 cm.
Menge: 5,000 St

*Hinweis: OBERFLÄCHENREINIGUNG*

**03.0060 Auffangvorrichtung herstellen beseitigen, Oberflächenreinigung**
Auffangvorrichtung herstellen und beseitigen, aus PE-Folie, Breite 0,5 bis 1 m, Unebenheiten auf dem Gelände sind einzukalkulieren.
Menge: 180,000 m

**03.0070 Oberfläche reinigen, Heißdampf**
Oberfläche aus Ziegeln reinigen, von grober Verschmutzung, mittels Dampfstrahlen (120-150 °C), anfallende Stoffe sammeln und entsorgen.
Menge: 1100,000 m²

**03.0080 Zulage Leibungen reinigen, Heißdampf**
Zulage für Reinigen von Leibungsbereichen der Tür- und Fensteröffnungen, dreiseitig umlaufend mit Rund-/ Stichbogen, Leibungstiefe ca. 15 cm.
Menge: 640,000 m

**03.0090 Zulage Ornamentik reinigen, Heißdampf**
Zulage für Reinigen von Ornamentik der Gesimse/ Friese, dreiseitig umlaufend mit Rund-/ Stichbogen, Breite ca. 50 cm, mittels Niederdruck-Rotationswirbel-Verfahren.
Leitfabrikat: Strahlgut Glaspudermehl Fa. Remmers oder gleichwertig.
Bieterangabe Strahlgut '..........'
Menge: 360,000 m

**03.0100 Oberfläche zwischen- u. nachreinigen, Wasserstrahlen**
Oberfläche aus Ziegeln reinigen, als Zwischen- und Nachreinigung, mittels Wasserstrahlen, anfallende Stoffe sammeln und entsorgen.
Menge: 1100,000 m²

### Titel 04 Fugarbeiten

*Hinweis: ENTFUGEN*

**04.0010 Fugmaterial entfernen, T bis 30 mm, , 60% GF**
*** Bezugsbeschreibung
Gelockertes Fugmaterial entfernen, aus Kalkmörtel, Untergrund Ziegel, vorh. Fugenbreite bis 20 mm, Ausräumtiefe bis 30 mm, Abbruch händisch/mit handgeführten Kleingeräten, schonender und zerstörungsfreier Umgang, nicht schadstoffbelastet, Fugenräume reinigen, Fugenanteil des Mauerwerks 25-30 % (ca. 12 lfm/m²), Entfugungsanteil ca. 60 %, aufgenommene Stoffe sammeln und entsorgen, abgerechnet wird die Gesamtfläche.
Menge: 1100,000 m²

**04.0020 Fugmaterial entfernen, T bis 100 mm, 20% GF**
*** wie Position 04.0010
Ausräumtiefe bis 100 mm, Entfugungsanteil ca. 20 %.
Menge: 1100,000 m²

**04.0030 Zulage Leibungen Fugen entfernen**
Zulage für Entfernen der Fugen in Leibungsbereichen der Tür- und Fensteröffnungen, dreiseitig umlaufend mit Rund-/ Stichbogen, Leibungstiefe ca. 15 cm.
Menge: 640,000 m

**04.0040 Zulage Ornamentik Fugen entfernen**
Zulage für für Entfernen der Fugen an Ornamentik der Gesimse/ Friese, dreiseitig umlaufend mit Rund-/ Stichbogen, Breite ca. 50 cm.
Menge: 360,000 m

*Hinweis: VERFUGUNG*

**04.0050 Fuge füllen, T bis 30 mm, 60% GF**
*** Bezugsbeschreibung
Fugen hohlraumfrei füllen, handverfugen, Fugenmörtel nach DIN 18580-2019 MG IIa oder DIN 20000-412 in Verbindung mit DIN EN 998-2, sulfatbeständig bei salzbelasteten Bereichen, mit farblicher Anpassung nach Bemusterung, Untergrund Ziegel, vorh. Fugenbreite bis 20 mm, Fugentiefe bis 30 mm, oberflächenbündig oder leicht hinter der Natursteinoberfläche, Fugenglattstrich, Fugenanteil des Mauerwerks 25-30 % (ca. 12 lfm/m²), Verfugungsanteil 60 %, einschl. aller notwendigen Vor- und Nacharbeiten, abgerechnet wird die Gesamtfläche.
Tubag TKF oder gleichwertig.
Bieterangabe Fugenmörtel '..........'
Menge: 1100,000 m²

**04.0060 Fuge füllen, T bis 100 mm, 20% GF**
*** wie Position 04.0050
Fugentiefe bis 100 mm, Verfugungsanteil 20 %.
Menge: 1100,000 m²

**04.0070 Zulage Leibungen Fugen füllen**
Zulage für Füllen der Fugen in Leibungsbereichen der Tür- und Fensteröffnungen, dreiseitig umlaufend mit Rund-/ Stichbogen, Leibungstiefe ca. 15 cm.
Menge: 640,000 m

**04.0080 Zulage Ornamentik Fugen füllen**
Zulage für für Füllen der Fugen an Ornamentik der Gesimse/ Friese, dreiseitig umlaufend mit Rund-/ Stichbogen, Breite ca. 50 cm.
Menge: 360,000 m

### Titel 05 Sonderbauteile

**05.0010 Mörtelkeil instandsetzen**
Teilbereiche, alter, loser Mörtelkeile abtragen und entsorgen, Fläche reinigen, grundieren und Mörtelkeile reporifilieren, Gesimstiefe ca. 15 cm.
Menge: 200,000 m

**05.0020 Ornamentplatte restaurieren, Maße 1,2 x 2,0 m**
*** Pauschalposition
*** Bezugsbeschreibung
Ornamentplatten restaurieren, Maße 1,2 x 2,0 m, Oberflächen reinigen, mittels Dampfstrahlen (120-150 °C), Fehlstellen antragen, mit Steinersatzmörtel, mineralisch gebunden, anfallende Stoffe sammeln und entsorgen.
Menge: 1,000 psch

**05.0030 Ornamentplatte restaurieren, Maße 0,6 x 0,3 m**
*** Pauschalposition
*** wie Position 05.0020
Maße 0,6 x 0,3 m.
Menge: 1,000 psch

### Titel 06 Sonstiges

*Hinweis: DOKUMENTATION*

**06.0010 Fotodokumentation**
*** Pauschalposition
Fotografischen Dokumentation anfertigen, Auflösung mind. 300 DPI, Bildgröße mind. 10 Megapixel, als JPG und TIFF, nummerieren und beschriften, monatlich an BÜ übermitteln. Jeweils ca. 300 Bilder im Bestand, Zwischen- und Endzustand, Übersichts- und Detailfotos.
Menge: 1,000 psch

*Hinweis: STUNDENLOHNARBEITEN*

**06.0020 Arbeiter auf Nachweis, Vorarbeiter**
*** Stundenlohnarbeiten
*** Bezugsbeschreibung
Stundenlohnarbeiten durch Arbeitskräfte die auf Anordnung des Auftraggebers auszuführen sind. Der Ausführung von Stundenlohnarbeiten liegen die Besonderen Vertragsbedingungen (BVB) und § 15 VOB/B zu Grunde.
Angeboten wird für die jeweilige Arbeitskraft ein Verrechnungssatz, der sämtliche Aufwendungen enthält, insbesondere den tatsächlichen Lohn mit Zuschlägen für Gemeinkosten, Sozialversicherungsbeiträge sowie die sonstigen Lohn- und Gehaltsnebenkosten. Der Verrechnungssatz ist unter Beachtung der preisrechtlichen Vorschriften ermittelt. Er gilt unabhängig von der Anzahl der abzurechnenden Arbeitsstunden. Zuschläge für Nacht-, Sonntags- und Feiertagsarbeit sind nicht in die Einheitspreise einzukalkulieren. Stundenlohnarbeiten sind immer mit Arbeitskräften mit der für die Arbeiten max. erforderlichen Qualifikation auszuführen, sofern entsprechendes Personal unter Beachtung des Wirtschaftlichkeitsprinzips zur Verfügung
stehen.
Qualifikation: Vorabreiter
Menge: 5,000 h

**06.0030 Arbeiter auf Nachweis, Geselle, B. A.**
*** Stundenlohnarbeiten
*** wie Position 06.0020
Qualifiaktion: Geselle, B. A.
Menge: 5,000 h

**06.0040 Arbeiter auf Nachweis, Helfer**
*** Stundenlohnarbeiten
*** wie Position 06.0020
Qualifiaktion: Helfer, Auszubi
Menge: 5,000 h
